# Muster-Leistungsbeschreibung
Leistungsbeschreibung (GAEB 90, DA81)
Währung: EUR

## Abdichtung mit Bodenausgleichsmasse
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Bauzustandsanalyse

Vor der Wahl einer geeigneten
Instandsetzungsmaßnahme ist das zu sanierende
Bauteil / Mauerwerk im ausreichenden Maße zu
untersuchen. Art und Umfang der Untersuchungen
sind objektspezifisch festzulegen.

Für die Probennahme, die Untersuchungsmethoden und
deren Beurteilung sind die Vorgaben des WTA
Merkblattes 4-5-99/D "Beurteilung von Mauerwerk -
Mauerwerksdiagnostik" zu berücksichtigen.

*Hinweis*
Zusätzliche, flankierende
Abdichtungsmaßnahmen

Bei feuchtebelasteten Wandbereichen
sind ggf. zusätzliche, flankierende
Abdichtungsmaßnahmen zu planen
und auszuführen.

Die Verfahren und Hinweise der WTA-Merkblätter
(Referat 4-Mauerwerk / Bauwerksabdichtung),
insbesondere Merkblatt 4-6 "Nachträgliches Abdichten
erdberührter Bauteile" ,
sind zu berücksichtigen.

*Hinweis*
Verwendungsbereich

Die beschriebene Abdichtung wird mit
einer selbstverlaufenden, mineralischen
Bodenverlaufsmasse im Verbund zur
tragfähigen Bodenplatte hergestellt.

Die Qualität und die Bemessung der
Bodenplatte muss entsprechend der
zu erwartenden Einwirkung geeignet sein.

Die Abdichtung ist wirksam gegen die
Wassereinwirkung W1-E und W2.1-E.

### Titel 00002 Vorarbeiten

**00002.0001 Estrich komplett entfernen**
*** Bedarfsposition ohne GB
Estrich d = ______ cm komplett
entfernen.
Bauschutt in Container laden.
Einheit: m2

**00002.0002 Kraftschlüssiges Füllen von Rissen durch Tränkung F-V (P) (IR Epoxy 100)**
*** Bedarfsposition ohne GB
Kraftschlüssiges Füllen von oberflächennahen Rissen
im Beton, die nicht auf Korrosion der Bewehrung
zurückzuführen sind,
durch Tränkung mit dem niedrigviskosen 2-komponentigen
Epoxidharz Remmers IR Epoxy 100,
einschl. aller vorbereitenden, begleitenden und nach
der
Injektion erforderlichen Arbeiten, um die
Bauteiloberfläche entsprechend der ausgeschriebenen
Instandsetzungsmaßnahme überarbeiten zu können.
Die Risse sind vollständig zu füllen.
Abrechnung nach Risslänge.

Bauteil: _______________
Bauteildicke: __________ cm
Rissbreite: ____________ mm
Risstiefe: _____________ mm

Die Injektionsarbeiten sind zu dokumentieren.

Verbrauch:
ca. 1,1 kg/l Hohlraum Remmers IR Epoxy 100 <0944>
Einheit: m

**00002.0003 Füllen von drucklos wasserführenden Rissen durch Injektion D-I (IR-PUR 250)**
*** Bedarfsposition ohne GB
Dehnfähiges Schließen von drucklos wasserführenden
Rissen und durchfeuchteten, porösen Stellen
im Beton sowie Abdichtung gegen drückendes Wasser
mit lösemittelfreiem, dehnfähigem
Remmers IR PUR 250 über Bohrlochinjektage.

Ggf. Nachverpressung mit dem lösemittelfreiem,
dehnfähigem
2K-PUR Injektionsharz Remmers IR PUR 2K 150.

Die Injektionsarbeiten sind zu dokumentieren.

Verbrauch:
ca. 1,1 kg/l Hohlraum Remmers IR PUR 250 <6870>
ca. 1,1 kg/l Hohlraum Remmers IR PUR 2K 150 <6871>
Einheit: ltr

**00002.0004 Fließstellen und Wassereinbrüche abdichten**
*** Bedarfsposition ohne GB
Fließstellen und Wassereinbrüche mit
dem schnellabbindenden, druckwasserdichten
und schwindarmen Stopfmörtel Remmers WP RH rapid
abdichten.

Fließstelle min. 3 cm tief und breit
aufstemmen.
Material trocken auf die
Fließstelle auftragen, bei Bedarf
mehrfach wiederholen.

Alternativ:
Kleinmengen anmischen
und zügig verarbeiten.

Verbrauch:
Ca. 1,7 kg/l Hohlraum
Remmers WP RH rapid <1010>
Einheit: St

### Titel 00003 Boden-Wandanschluss_rapid

**00003.0001 Altputz entfernen**
*** Bedarfsposition ohne GB
Altputz von den zu sanierenden
Flächen vollständig entfernen.
Anfallenden Bauschutt in
Container verladen.
Einheit: m2

**00003.0002 Schadhafte Fugen ausräumen**
*** Bedarfsposition ohne GB
Schadhafte Fugen ca. 2 cm tief ausräumen.
Anfallenden Bauschutt in Container verladen.
Einheit: m

**00003.0003 Waagerechte Dichtungsbahn zurückschneiden**
Waagerechte Fugen mit horizontaler
Mauersperrbahn ca. 2 cm tief aufstemmen
und die Mauersperrbahn zurückschneiden.
Einheit: m

**00003.0004 Nut im Wand-Sohlen-Anschluss schwalbenschwanzförmig ausstemmen**
Nut (ca. 4 x 4 cm) im Wand-Sohlen-Anschluss
mittels geeignetem Werkzeug
schwalbenschwanzförmig ausstemmen.
Einheit: m

**00003.0005 Untergrundvorbereitung (Abdichtung mit Bodenausgleichsmasse)**
Reinigen der abzudichtenden,
mineralischen Flächen.

Haftungsmindernde Schichten,
Zementleim, Staub, Mörtelreste und Grate
sind durch einen mechanischen Abtrag
wie schleifen, strahlen oder fräsen zu entfernen.
Flächen gründlich absaugen.

Es ist ein staubfreier und tragfähiger
Untergrund herzustellen.
Einheit: m2

**00003.0006 Grundierung Boden-Wandanschluß**
Abzudichtenden, mineralischen
Untergrund am Boden-Wandanschluß
mit dem lösemittelfreien, verfestigenden
Verkieselungskonzentrat,
Remmers Kiesol, 1:1 mit Wasser verdünnt,
grundieren. Pfützenbildung vermeiden.

Grundierung vollsatt auf den vorbereiteten
Untergrund auftragen. Stark saugfähige
Untergründe mit Wasser vornässen.

Verbrauch:
Ca. 0,1 - 0,3 kg/m²  Remmers Kiesol <1810>
Einheit: m2

**00003.0007 Haftbrücke mit schnell abbindender MDS**
Haftbrücke aus der mineralischen,
schnell abbindenden, hoch sulfatbeständigen
Dichtungsschlämme,
Remmers WP Sulfatex rapid,
herstellen.

Material schlämmfähig anmischen und
mit Schlämmbürste einlagig,
frisch in frisch auf die Grundierung
auftragen.

Verbrauch:
Ca. 1,6 kg/m²/mm Schichtdicke als Schlämme
Remmers WP Sulfatex rapid <0429>
Einheit: m2

**00003.0008 Untergrundegalisierung mit schnell abbindendem Dichtmörtel**
Nut am Boden-Wandanschluß, offene Fugen
sowie Fehlstellen oder Ausbrüche > 5 mm
mit dem mineralischen, schnell abbindenden
Dichtmörtel, Remmers WP Sulfatex rapid
verschließen.

Produkt spachtelfähig anmischen und
mit geeignetem Werkzeug
in die frische Haftbrücke applizieren.

Verbrauch:
Ca. 1,7 kg/m²/mm Schichtdicke als Dichtspachtel
Remmers WP Sulfatex rapid <0429>
Einheit: m2

**00003.0009 Dichtungskehle mit schnell abbindendem Dichtmörtel herstellen**
Dichtungskehle in allen Innenecken mit Radius
von ca. 4 - 6 cm aus dem mineralischen,
schnell abbindenden, hoch sulfatbeständigen
Dichtmörtel, Remmers WP Sulfatex rapid,
herstellen.

Produkt spachtelfähig anmischen,
frisch in frisch in die Haftbrücke einbringen
und mit der Dichtkehlenkelle die
Rundung ausformen.

Verbrauch:
Ca. 1,7 kg/m Dichtungskehle
Remmers WP Sulfatex rapid <0429>
Einheit: lfm

**00003.0010 Abdichtung Boden-Wandanschluss_rapid**
Abdichtung aus der schnell abbindenden,
mineralischen, hoch sulfatbeständigen
Dichtungsschlämme,
Remmers WP Sulfatex rapid,
herstellen.

Angemischtes Material mit der
Schlämmbürste mind. 2-lagig auftragen.
Mindesttrockenschichtdicke > 3 mm.

Abdichtung von durch den Planer festgelegter
OK Innenabdichtung bis auf die Bodenplatte
führen, jedoch mindestens:

Anschlußbereich Wand:  > 15 cm
Anschlußbereich Boden: > 15 cm

Verbrauch:
Ca. 4,8 kg/m² bei 3 mm Trockenschichtdicke
Remmers WP Sulfatex rapid <0429>
Einheit: m2

### Titel 00004 Abdichtung und Egalisierung mit selbstverlaufender Bodenausgleichsmasse

**00004.0001 Randdämmstreifen fixieren**
*** Bedarfsposition ohne GB
Selbstklebende Randdämmstreifen
mit Vlieskaschierung am Wandanschlußbereich
und an aufgehenden Bauteilen fixieren.
Einheit: lfm

**00004.0002 Grundieren der Bodenflächen**
Grundieren der vorbereiteten, sauberen
und saugfähigen, mineralischen Flächen
mit der wässrigen, verfestigenden und
hydrophobierenden Tiefengrundierung,
Remmers Primer Hydro HF.

Produkt mit geeignetem Werkzeug auf
der Fläche verteilen und sorgfältig einarbeiten.
Pfützenbildungen sind zu vermeiden.

Bei stark saugfähigen Untergründen
Vorgang ggf. wiederholen.

Verbrauch:
Ca. 0,1 - 0,2 ltr./m²  Remmers Primer Hydro HF <0725>
abhängig vom Untergrund
Einheit: m2

**00004.0003 Abdichtung und Egalisierung mit selbstverlaufender Bodenausgleichsmasse**
Nach Trocknung der Grundierung
die Fläche mit der wasserundurchlässigen,
mineralischen, selbstverlaufenden
Bodenausgleichsmasse,
Remmers WP Flow, egalisieren.

Schichtdicke: 5 - 30 mm
Bei rückseitiger Wasserbelastung
Mindestschichtdicke > 10 mm.

Angemischtes Material von einer Seite her
ausgießen, mit Rakel / Kelle zügig verteilen,
mit der Stachelwalze nachrollen.

Verbrauch:
Ca. 1,7 kg/mm/m² Remmers WP Flow <0431>
Einheit: m2
